# I-24 KÖSTER NB 1 grau u. KÖSTER KBE Flüs
Leistungsbeschreibung (GAEB 90, DA81)
Vergabenummer: 010010030050
Währung: EUR
Auftraggeber: Köster Bauchemie AG

## Zusätzlicher Text
Kelleraußenabdichtung - Neubau
Lastfall drückendes Wasser
Abdichtung mit der Kombination aus mineralischen und bituminösen
Abdichtungsstoffen KÖSTER NB 1 grau und KÖSTER KBE-Flüssigfolie

Vorbemerkung

Dieses Musterleistungsverzeichnis erhebt keinen Anspruch auf
Vollständigkeit. Bei der Kostenkalkulation hat der Verwender des
Musterleistungsverzeichnisses objektbezogene Gegebenheiten und ggf.
nicht aufgeführte Nebenarbeiten zu berücksichtigen. Haftungsansprüche
gegenüber dem Verfasser oder dem Hersteller bestehen nicht und können
nicht geltend gemacht werden.

Bezugsquelle und technische Beratung unter:
KÖSTER BAUCHEMIE AG, Dieselstrasse 3-10, 26607 Aurich, Tel.: 04941 /
9709-0, Fax: 04941 / 9709-40, E-Mail: support@koester.eu

Folgende Technische Merkblätter sind zu beachten:
KÖSTER KBE-Flüssigfolie  Art.-Nr. 1.13
KÖSTER SB-Haftemulsion  Art.-Nr. 2.11
KÖSTER NB 1 grau  Art.-Nr. 3.021
KÖSTER NB 1 Flex  Art.-Nr. 3.0211
KÖSTER PolysilR TG 500  Art.-Nr. 4.011
KÖSTER Sperrmörtel  Art.-Nr. 5.030
KÖSTER Sperrmörtel-Fix quellfähig  Art.-Nr. 5.032
KÖSTER Spezial-Fugenband  Art.-Nr. 10.37
KÖSTER Schutz- und Drainagebahn 3-400  Art.-Nr. 11.40

## I-24 KÖSTER NB 1 grau u. KÖSTER KBE Flüs
Datum: 27.08.12

### 1 Baustelleneinrichtung

**1.1 Vorhalten der Baustelleneinrichtung**
Einrichten der Baustelle und Vorhalten
derselben
Menge: 0,000 psch

**1.2 Wasserversorgung**
Die Versorgung mit Wasser muss vor Ort
gewährleistet sein.
Menge: 0,000 psch

**1.3 Stromversorgung**
Die Versorgung mit Strom muss vor Ort
gewährleistet sein.
Menge: 0,000 psch

### 2 Untergrundvorbereitung

**2.1 Kanten fasen**
Vorhandene Kanten mit einem geeigneten
Gerät fasen.
Menge: 0,000 m

### 3 Reinigungsmethoden

**3.1 Intensives Wasserstrahlen**
Intensives porentiefes
Hochdruckwasserreinigen der zu
beschichtenden Wandflächen von
haftungsmindernden Bestandteilen mit
geeigneten Verfahren.
Menge: 0,000 m²

### 4 Dichtungskehle

**4.1 Vorabdichtung mit KÖSTER NB 1 grau und KÖSTER NB 1 Flex**
Hohlkehlenbereich mit KÖSTER NB 1 grau
unter Zugabe von KÖSTER NB 1 Flex als
Anmachflüssigkeit vor Einbau der
Hohlkehle per KÖSTER Quast für Schlämmen
abdichten.
Verbrauch:
KÖSTER NB 1 grau ca. 1,8 kg / m²
KÖSTER NB 1 Flex ca. 0,6 kg / m²
Menge: 0,000 m²

**4.2 Herstellen einer Dichtungskehle aus KÖSTER Spermörtel-Fix quellfähig**
Dichtungskehle aus KÖSTER
Sperrmörtel-Fix quellfähig unter Zugabe
von max. 20 % KÖSTER SB-Haftemulsion zum
Anmachwasser am Wand/Sohlenanschluss
bzw. Sauberkeitsschicht/Sohle oder an
Innenecken herstellen (ausgerundete
Schenkellänge  4 - 6 cm). Vor Abdichtung
der vertikalen Wandflächen ist eine
mind. einstündige Trocknungszeit des
Sperrmörtels erforderlich.
Verbrauch:
KÖSTER Sperrmörtel-Fix quellfähig ca.
2,5 kg / m
KÖSTER SB-Haftemulsion ca. 0,08 kg / m
Menge: 0,000 m

**4.3 Herstellen einer Dichtungskehle mit KÖSTER Sperrmörtel**
*** Bedarfsposition ohne GB
Dichtungskehle aus KÖSTER Sperrmörtel
unter Zugabe von max. 20 % KÖSTER
SB-Haftemulsion zum Anmachwasser am
Wand/Sohlenanschluss bzw.
Sauberkeitsschicht/Sohle oder an
Innenecken herstellen (ausgerundete
Schenkellänge 4 - 6 cm). Vor Abdichtung
der vertikalen Wandflächen ist eine
mind. 24stündige Trocknungszeit des
Sperrmörtels erforderlich.
Verbrauch:
KÖSTER Sperrmörtel ca. 2,5 kg / m
KÖSTER SB-Haftemulsion ca. 0,08 kg / m
Menge: 0,000 m

### 5 Rautiefenausgleich

**5.1 Rautiefenausgl. mit KÖSTER Sperrmörtel Fix quellfähig / KÖSTER SB-Haftemulsion**
Auszubessernde Flächen mit einer
Rautiefe > 5 mm (z. B. Mörteltaschen,
offene Stoß- und Lagerfugen oder
Ausbrüche) mit KÖSTER Sperrmörtel-Fix
quellfähig, unter Zugabe von max. 30 %
KÖSTER SB-Haftemulsion zum Anmachwasser,
bündig schließen.
Verbrauch:
KÖSTER Sperrmörtel-Fix quellfähig ca.
1,8 kg / l Hohlraum
KÖSTER SB-Haftemulsion ca. 0,06 kg / l
Hohlraum
Menge: 0,000 m²

**5.2 Rautiefenausgleich > 5 mm mit KÖSTER Sperrmörtel und KÖSTER SB Haftemulsion**
Auszubessernde Flächen mit einer
Rautiefe > 5 mm (z. B. Mörteltaschen,
offene Stoß- und Lagerfugen oder
Ausbrüche) mit KÖSTER Sperrmörtel, unter
Zugabe von max. 30 % KÖSTER
SB-Haftemulsion zum Anmachwasser, bündig
schließen.
Verbrauch:
KÖSTER Sperrmörtel ca. 1,8 kg / l
Hohlraum
KÖSTER SB-Haftemulsion  ca. 0,06 kg / l
Hohlraum
Menge: 0,000 m²

**5.3 Rautiefenausgleich < 5 mm mit KÖSTER NB 1 grau und KÖSTER NB 1 Flex**
Auszubessernde Flächen mit einer
Rautiefe < 5 mm oder bei rückseitiger
Durchfeuchtung (z. B.
Oberflächenprofilierungen, Unebenheiten
oder kleine Ausbrüche etc.) mit KÖSTER
NB 1 grau unter Zugabe von KÖSTER NB 1
Flex als Anmachflüssigkeit per KÖSTER
Quast für Schlämmen egalisieren.
Verbrauch:
KÖSTER NB 1 grau ca. 1,8 kg / l Hohlraum
KÖSTER NB 1 Flex ca. 0,6 kg / l Hohlraum
Menge: 0,000 m²

### 6 Grundierung

**6.1 Grundierung mit KÖSTER PolysilR TG 500 bei mineralischem Untergrund**
Mineralischen Untergrund mit KÖSTER
PolysilR TG 500 grundieren. Unverdünnt
bis zur vollständigen Sättigung in einem
Arbeitsgang (bei Porenbeton in zwei
Arbeitsgängen) im Sprühverfahren
aufbringen.
Verbrauch:
KÖSTER PolysilR TG 500  ca. 0,10 - 0,13
kg / m²
(bei Porenbeton ca. 0,20 - 0,25 kg / m²)
Menge: 0,000 m²

### 7 Flächenabdichtung

**7.1 Außenabdichtung mit KÖSTER NB 1 grau und KÖSTER KBE Flüssigfolie**
Außenwandflächen aus Beton  mit KÖSTER
NB 1 grau bis einschl. Vorderfläche
Sohle per KÖSTER Quast für Schlämmen
abdichten.
Vorgenannte Flächen nach einer
Trocknungszeit von mind. 24 Stunden mit
KÖSTER KBE-Flüssigfolie in mind. zwei
Arbeitsgängen beschichten.
Verbrauch:
KÖSTER NB 1 grau 3 kg / m² (für 2
Anstriche)
KÖSTER KBE-Flüssigfolie 3 kg / m² (für 2
- 3  Anstriche)
Menge: 0,000 m²

### 8 Fugenabdichtung

**8.1 Dehnfugenabdichtung mit dem KÖSTER Spezial-Fugenband**
Dehnfuge mit dem kaltselbstklebenden
KÖSTER Spezial-Fugenband wie folgt
abdichten:
Seitliche Fugenbereiche nach
Durchhärtung der Flächenabdichtung mit
unverdünnter KÖSTER KBE-Flüssigfolie
grundieren. Nach vollständiger
Durchtrocknung ist das Spezial-Fugenband
aufzukleben und anschließend mit KÖSTER
KBE-Flüssigfolie an den Rändern
abzuspachteln..
Verbrauch:
KÖSTER Spezial-Fugenband  nach Bedarf
KÖSTER KBE-Flüssigfolie ca. 0,25 kg / m²
Menge: 0,000 m

### 9 Rohrdurchführungen

**9.1 Rohrdurchf. mit KÖSTER KBE-Flüssigfolie und KÖSTER Armierungsgewebe abdichten**
Rohrdurchführungen mit KÖSTER
KBE-Flüssigfolie unter Einlage des
KÖSTER Armierungsgewebes eindichten.
(vorhandenes Rohr z. B. mit Drahtbürste
aufrauen)
Verbrauch:
KÖSTER KÖSTER KBE-Flüssigfolie nach
Bedarf
KÖSTER Armierungsgewebe nach Bedarf
Menge: 0,000 St.

### 10 Schutzlage

**10.1 Schutz der Abdichtung mit der KÖSTER Schutz- und Drainagebahn 3-400**
Wandabdichtung nach vollständiger
Durchtrocknung der Abdichtungslage mit
der KÖSTER Schutz- und Drainagebahn
3-400 vor dem Anfüllgut schützen. Die
Schutzbahn ist am oberen Bahnenabschluss
bis nach Verfüllen der Baugrube zu
verwahren.
Verbrauch:
KÖSTER Schutz- und Drainagebahn 3-400
1,05 m² / m²
Menge: 0,000 m²
